# Unterhaltung Kompensationsmaßnahmen DD
Angebotsaufforderung (GAEB DA XML 3.2, DA83)
Projekt: A-P0345-00
Währung: EUR
Vergabeart: Offenes Verfahren
Eröffnung: 07.07.2026 10:00:00
Ende der Zuschlagsfrist: 04.09.2026
Ausführungsbeginn: 01.10.2026
Ausführungsende: 31.03.2029
Auftraggeber: Autobahn GmbH des Bundes, Niederlassung Ost (Halle/Saale), Außenstelle Dresden, AdB-NL Ost, ASt.Dresden, Großenhainer Str.7, 01097 Dresden, Großenhainer Straße 7, 01097 Dresden; Vergabenummer: BSN00130101
Erstellt mit: GXML Toolbox V3.3 R20230829, iTWO_64 V25.0.650, 22.05.2026

## 1 A13-LG SN/BB_A4-AS DD Hell-GH-Pfl.Zaunrück_26-29
Datum: 22.05.2026
WaGr: 99_99_01

### Abschnitt 00 2026

#### Unterabschnitt 00.00 AS LG SN/BB - Radeburg

**00.00.0001 Gehölzbestand verjüngen Überwuchs 1,00 m über 1-2 St/m2*75 v.H. a.d.Stock Stammholz Verw.AN**
Gehölzbestand durch Auf-den-Stock-setzen verjüngen
und Lichtraum herstellen,
Schnitthöhe ca. 10 bis 20 cm über dem Boden.
Bearbeitungsgebiet:
1. Pflanzreihe zu 75 v.Hd.,
2. Pflanzreihe zu 50 v.Hd.
Beschädigte Gehölze des verbleibenden Bestands fachgerecht schneiden. Abgerechnet wird die Länge der Bearbeitungsfläche.
Neigung flacher als 1:4.
Pflegefläche: E02, Heckenrandpflege.
Standort auf Grünland.
Überwuchs bis 1,00 m außerhalb des Wurzelstocks der
Randpflanzen.
Zeitraum der letzten Verjüngung: keine seit Anpflanzung.
Mittlere Dichte des Bestandes über 1 bis 2 Stück/m2.
Stammholz nach Wahl des AN verwerten.
Schnittgut nach Wahl des AN verwerten.
Durchführen: 01.10.-31.10.2026
Menge: 80,000 m
Leistungsbereichkatalog: 107

**00.00.0002 Gehölzbestand verjüngen Überwuchs 1,00 m über 1-2 St/m2*75 v.H. a.d.Stock Stammholz Verw.AN**
Gehölzbestand durch Auf-den-Stock-setzen verjüngen
und Lichtraum herstellen,
Schnitthöhe ca. 10 bis 20 cm über dem Boden.
Bearbeitungsgebiet:
1. Pflanzreihe zu 75 v.Hd.,
2. Pflanzreihe zu 50 v.Hd.
Beschädigte Gehölze des verbleibenden Bestands fachgerecht schneiden. Abgerechnet wird die Länge der Bearbeitungsfläche.
Neigung flacher als 1:4.
Pflegefläche: A03, Heckenrandpflege.
Standort auf Grünland.
Überwuchs bis 1,00 m außerhalb des Wurzelstocks der
Randpflanzen.
Zeitraum der letzten Verjüngung: keine seit Anpflanzung.
Mittlere Dichte des Bestandes über 1 bis 2 Stück/m2.
Stammholz nach Wahl des AN verwerten.
Schnittgut nach Wahl des AN verwerten.
Durchführen: 01.10.-31.10.2026
Menge: 255,000 m
Leistungsbereichkatalog: 107

**00.00.0003 Baum im Bestand fällen Feldgehölz*DU über 0,1-0,3 m**
StL-Nr. 21107634310900
Baum im Bestand fällen. Verbleibenden Bestand schonen.
Schnittstelle höchstens 0,25 m über dem Erdboden.
Entnahme aus Feldhecke/Feldgehölz.
Durchmesser über 0,10 bis 0,30 m.
Stammholz 'Verwertung nach Wahl des AN.
Pflegefläche A03, Wildwuchs Stangenholz entfernen.
Ausführung: 01.10.-31.10.2026'
Menge: 10,000 St
Leistungsbereichkatalog: 107

**00.00.0004 Gehölzschnitthaufen verwerten**
Gehölzschnitthaufen beseitigen und nach Wahl des AN verwerten.
Durchführen 01.10.-15.10.2026
Menge: 80,000 m3

**00.00.0005 Zaun BI/E 1\BO/E 1 freistellen**
Wildschutzzaun auf je 1 m Breite beidseitig  des abzubauenden Wildschutzzaun freistellen.
zu 100 v.H. bodenbündig entfernen und Fläche mittels
Forstmulcher bodenbündig bearbeiten.
Gehölze durch Zaun gewachsen.
Gehölzbestand bis 5 m Höhe.
Gehölze = Durchmesser bis 0,2 m.
Mittlere Dichte des Bestandes 1 bis 3 Stück/m2.
Neigung der Fläche 'bis 1:4.
Pflegefläche: BI/E 1\BO/E 1.'

Schnittgut flächig in verbleibenden Bestand häckseln.
Zugang über Pflegegasse in Aufforstung.
Abgerechnet wird nach freigestellter Fläche
'Durchführen 01.10.-15.11.2026'
Menge: 320,000 m2

**00.00.0006 Verbissschutzzaun abbauen Höhe Gefl. 1,60 m*Pfahl Metall*Pfahlabstand 4 m**
StL-Nr. 21107380129399
Verbissschutzzaun aus Drahtgeflecht einschließlich der
Tore und Zaunüberstiege abbauen und nach Wahl des AN
verwerten.
Höhe des Drahtgeflechts = 1,60 m.
Pfahl aus Metall.
Pfahllänge '2,00 m.'

Pfahlabstand = 4,00 m.
Anzahl Verstrebungen 'Pflegefläche: BI/E 1\BO/E 1.
Durchführen: 01.10.-15.11.2026'
Menge: 165,000 m
Leistungsbereichkatalog: 107

**00.00.0007 Baum im Bestand fällen*DU über 0,1-0,3 m**
Baum im Bestand fällen. Verbleibenden Bestand schonen.
Schnittstelle bodennah.
Entnahme entlang Autobahn-Wildschutzzaun
Durchmesser über 0,10 bis 0,30 m.
Stammholz lagestabil im Bestand aufstapeln.
Pflegemaßnahme: BI/E 1\BO/E 1.
Durchführen: 01.10.-15.11.2026
Menge: 9,000 St
Leistungsbereichkatalog: 107

**00.00.0008 N. gefährl. Siedl.abfall entsorgen Gebühr einrechn.**
Autoreifen auf Maßnahmefläche entnehmen und einem Entsorgungsträger übergeben.
Abgerechnet wird nach Wiegescheinen bzw. Fotodokumentation mit Datumsstempel und Maßnahmebezeichnung in Absprache mit der BÜ.
Gebühren der Abfallentsorgung sind einzurechnen.
Lesefläche = BI/E 1\BO/E 1
Abfall = 1 Stück Autoreifen.
Durchführen 01.10. - 15.11.2026
Menge: 0,500 m3

**00.00.0009 Zaun A01.02 freistellen**
Wildschutzzaun freistellen.
Gehölzbestand zwischen Wildschutzzaun und
Streuobstwiese A01.02 auf 2 m Breite ab Wildschutzzaun
zu 100 v.H. bodenbündig entfernen und Fläche mittels
Forstmulcher bodenbündig bearbeiten.
Gehölze durch Zaun gewachsen.
Gehölzbestand aus Sträuchern und Überhälter bis 12 m Höhe.
Gehölze = Durchmesser bis 0,2 m.
Mittlere Dichte des Bestandes 1 bis 3 Stück/m2.
Neigung der Fläche 'bis 1:4.'

Schnittgut flächig in verbleibenden Bestand häckseln.
Zugang über 150 m Wiesenweg.
Abgerechnet wird nach freigestellter Fläche.
'Durchführen 01.10.-31.10.2026'
Menge: 200,000 m2

#### Unterabschnitt 00.01 AS Radeburg - AD DD Nord

**00.01.0001 N. gefährl. Siedl.abfall entsorgen Gebühr einrechn.**
Metallgestänge auf Maßnahmefläche entnehmen und einem Entsorgungsträger übergeben.
Abgerechnet wird nach Wiegescheinen bzw. Fotodokumentation mit Datumsstempel und Maßnahmebezeichnung in Absprache mit der BÜ.
Gebühren der Abfallentsorgung sind einzurechnen.
Lesefläche = BI/A 1
Abfall = Metallgestänge und Plastik.
Durchführen 01.10. - 15.11.2026
Menge: 0,500 m3

**00.01.0002 Baum im Bestand fällen*DU über 0,1-0,3 m**
StL-Nr. 21107634910900
Baum im Bestand fällen. Verbleibenden Bestand schonen.
Schnittstelle höchstens 0,25 m über dem Erdboden.
Entnahme 'entlang Pflegegasse abgestorbene Birken'

Durchmesser über 0,10 bis 0,30 m.
Stammholz 'lagestabil im Bestand aufstapeln.
Pflegemaßnahme: BI/A 1.
Durchführen: 01.10.-15.12.2026'
Menge: 7,000 St
Leistungsbereichkatalog: 107

**00.01.0003 Erziehungsschn. an Jungbaum durchf.*Baumhöhe bis 4 m Stammh. bis 2,2 m*Kronen-DU bis 2 m unregelmäßig**
StL-Nr. 2110772891110209
Erziehungs-/Aufbauschnitt an Jungbaum durchführen. Gattung, Art und Sorte nach Unterlagen des AG. Konkurrenztriebe sowie starke, nicht deutlich untergeordnete Äste
(größer 50 v.H. des Stammdurchmessers in Höhe des
Schnittes) und Zwiesel entfernen. Seitenäste der Vorkrone einkürzen. Schnittführung auf Astring. Sich reibende, kreuzende und nach innen wachsende Triebe sowie
abgestorbenes Holz in der Endkrone entfernen. Stamm-
und Stockaustriebe entfernen. Abgerechnet wird nach
Stück Baum. Schnittgut nach Wahl des AN verwerten.
Baumstandort 'A01: 5 Stück
E04: 24 Stück'

Baumhöhe bis 4,00 m.
Stammhöhe bis 2,20 m.
Kronendurchmesser bis 2,00 m.
Pflegezustand = bisher unregelmäßig durchgeführt.
Leittrieb 'freistellen.
Durchführen: 01.10.-01.12.2026.'
Menge: 29,000 St
Leistungsbereichkatalog: 107

### Abschnitt 01 2027

#### Unterabschnitt 01.00 AS LG SN/BB - Radeburg

**01.00.0001 Gehölzbestand A3 verjüngen 8m Entnahme 50 v. H. Alter 23 Jahre Mat. entfern.**
Gehölzbestand durch Auf-den-Stock-setzen verjüngen,
Schnitthöhe ca. 10 bis 20 cm über dem Boden. Beschädigte Gehölze des verbleibenden Bestandes fachgerecht schneiden. Sowie Gehölzaufwuchs im Krautsaum auf 1,5 m Breite Mulchen.
Abgerechnet wird die bearbeitete Länge des Bestandes.
Neigung der Flächen 1:4 bis 1:3.
'Pflegefläche = A3, freiwachsende Hecke in Acker und entlang Wirtschaftsweg.
3 Teilflächen.
Flurschäden sind zu vermeiden und
ggf. selbständig zu regulieren.
Gehölzbestand = Hecke, fünfreihig.
6 - 8 m breit.'

Alter des Bestandes '21 bis 23 Jahre.'

Mittlere Dichte des Bestandes '= 5 Stück/m.
Zeitraum seit letzter Verjüngung = 3 Jahre.'
Auf-den-Stock-setzen '50 v.H. des Bestandes in Gruppen von 3 - 5 Stk.
Hinweis: Rosa spec. Schnitthöhe 60 cm.'
Schnittgut 'und Stammholz von den Flächen entfernen und
einer Verwertung nach Wahl des AN zuführen.
Durchführen 01.10. - 15.11.2027'
Menge: 320,000 m
Leistungsbereichkatalog: 107

#### Unterabschnitt 01.01 AS Radeburg - AD DD Nord

**01.01.0001 Verbissschutzzaun abbauen Höhe Gefl. 1,60 m*Pfahl Metall**
StL-Nr. 21107380129900
Verbissschutzzaun aus Drahtgeflecht einschließlich der
Tore und Zaunüberstiege abbauen und nach Wahl des AN
verwerten.
Höhe des Drahtgeflechts = 1,60 m.
Pfahl aus Metall.
Pfahllänge '2,00 m.'

Pfahlabstand '4m.
mehrere Teilflächen entlang Wirtschaftsweg  Berbisdorfer Straße.
Pflegefläche: E02.
Durchführen: 01.03.-31.03.2027.'
Menge: 583,880 m
Leistungsbereichkatalog: 107

**01.01.0002 Gehölzentnahme*steiler 1:3 Pflegehieb**
Gehölzentnahme.
Biotoptyp Birkenaufwuchs
Neigung der Fläche steiler 1:3.
Anteil des Gehölzaufwuchses 100 v.Hd.
Höhe des Gehölzaufwuchses bis 8 m
Gehölze tief am Wurzelhals abschlagen.
Pflanzenteile nach Wahl des AN verwerten
Pflegefläche: BI/A 2.
Durchführe: 02.01.-28.02.2027
Menge: 850,000 m2
Leistungsbereichkatalog: 107

**01.01.0003 Verbissschutzzaun abbauen Höhe Gefl. 1,60 m*Pfahl Metall*Pfahlabstand 4 m**
StL-Nr. 21107380129399
Verbissschutzzaun aus Drahtgeflecht einschließlich der
Tore und Zaunüberstiege abbauen und nach Wahl des AN
verwerten.
Höhe des Drahtgeflechts = 1,60 m.
Pfahl aus Metall.
Pfahllänge '2,00 m.'

Pfahlabstand = 4,00 m.
Anzahl Verstrebungen 'Maßnahme: BI/E 1\BO/E 1.
Durchführen: 01.03.-31.03.2027'
Menge: 185,250 m
Leistungsbereichkatalog: 107

**01.01.0004 Wässerungsgang durchführen je 100 l*U.-pflege**
Wässerungsgang durchführen.
Bodenart, Exposition und Flächen nach Unterlagen des
AG. Wasser liefern.
Wurzelbereich ausreichend durchfeuchten.
Verschlämmung und seitliches Abfließen vermeiden.
100 l je Gehölz Wasser liefern, aufgeteilt in 2 Wassergaben innerhalb eines Tages.
Pflegeflächen = E04 (24 St.), A01 (5 St.),
E02 (68 St.), BI/E 1\BO/ 1 (93 St.).
Gesamtwassermenge = 19.000 l.
Die Wässerungsgänge sind dem AG im Vorfeld anzuzeigen.
Abgerechnet wird nach bestätigtem Wässerungsgang.
Vegetation = Hochstamm (Laubbaum).
Während der Unterhaltungspflege jeweils in Abstimmung
mit dem AG vorraussichtlich: 2x April; 2x Mai;
2x Juni, 2x Juli.
Menge: 8,000 St

### Abschnitt 02 2028

#### Unterabschnitt 02.00 AS LG SN/BB - Radeburg

**02.00.0001 Lichtraumprofil an Krautsaum herst 10-20Jahre alt**
Feldgehölz Auslichten 75 % und
Krautsaum herstellen durch
1) Auf Stock setzen von Gehölzen zu 75 % der gesamten Hecke.
2) Entfernung von Gehölzen im Krautsaum.
3) Mahd des Krautsaums.
Gehölzbestand '= Feldhecke.
Pflegefläche: A5 Rödern'
Bearbeitungkorridor = 'Ackerrand bis Wirtschaftsweg'

Alter des Bestandes 30 Jahre.
zu 1) Auf-den-Stock-setzen '75 v.H. des Bestandes.
abschnittsweise zu je 3-5 St nach Angabe des AG.
Schnitthöhe ca. 10 bis 20 cm über dem Boden.
Überwuchs bis 2,00 m außerhalb des Wurzelstocks der
Randpflanzen.
Mittlere Dichte des Bestandes über 1 bis 2 Stück/m.
Beschädigte Gehölze des verbleibenden Bestandes
fachgerecht schneiden.
Schnittgut der Verwertung nach Wahl des AN zuführen.' zu 2) Aufkommenende Gehölze (vorw. Schlehe, Brombeere)zwischen Ackerrand und 1. Pflanzreihe bodenbündig entfernen.
Einsatz von Forstmulcher ist zulässig.
Arbeitsbreite 1,50 m.
Dichte der Gehölze über 0,5-1 St/m2.
zu 3) Mahd zwischen Ackerrand und 1. Pflanzreihe nach
Entfernung der Gehölze im Krautsaum.
'Mähgut bleibt liegen (Mulchmahd).
Flurschäden sind zu vermeiden und ggf. selbstständig zu
regulieren.
Durchführen 01.10.-15.11.2028'
Menge: 1025,000 m

#### Unterabschnitt 02.01 AS Radeburg - AD DD Nord

**02.01.0001 Verbissschutzzaun abbauen Höhe Gefl. 1,60 m*Pfahl Metall**
StL-Nr. 21107380129900
Verbissschutzzaun aus Drahtgeflecht einschließlich der
Tore und Zaunüberstiege abbauen und nach Wahl des AN
verwerten.
Höhe des Drahtgeflechts = 1,60 m.
Pfahl aus Metall.
Pfahllänge '2,00 m.'

Pfahlabstand '4 m.
Pflegefläche: L/A 3\ BI/S 3.
Zugang ausschließlich über Fluchttür:
Breite 0,8 m - Höhe 2,0 m
Durchführen: 01.09.-15.10.2028'
Menge: 225,490 m
Leistungsbereichkatalog: 107

**02.01.0002 Grenzmarkierung herstellen**
Grenzmarkierung herstellen.
Grenzmarkierung bestehend aus Spaltpfahl.
Spaltpfahl aus Eiche oder Robinie, unbehandelt,
Zopfdurchmesser mindestens 0,20 m, Länge mindestens 2,50 m.
Pfähle im Abstand von 50 m nach Angabe des AG im Grenzbereich zum Acker standfest setzen.
Einbautiefe 0,8 m.
Pflegefläche: L/A 3\BI/S 3
Zugang ausschließlich über Fluchttür:
Breite 0,8 m - Höhe 2,0 m.
Flurschäden sind zu vermeiden und ggf. ohne gesonderte Vergütung selbstständig zu regulieren.
Durchführen: 01.09.-15.10.2028.
Menge: 5,000 St

**02.01.0003 Erlenbestand auslichten. m.H, 6 m, Mat. Wahl d. AN verw.**
Erle und sonstiger Aufwuchs zu 90 v. Hundert entfernen.
Gehölze bis 0,15 m Stammdurchmesser, in 1,00 m Höhe
über dem Erdboden gemessen.
Abgerechnet wird die bearbeitet Fläche ab Randerle.
Entnahme:
schachbrettartig jeweils in Gruppen zu 3-5 St.
Mittlere Höhe '5 m.'
Schlagabraum 'einer Verwertung nach Wahl des AN zuführen.
Gehölzstandort: BI/A1, vor Fischotterdurchlass.
Bearbeitung bis an Wilschutzzaun heran.
Durchführen 01.10. - 15.11.'
Menge: 40,000 m2
Leistungsbereichkatalog: 106

**02.01.0004 Verbissschutzzaun abbauen Höhe Gefl. 1,60 m*Pfahl Metall**
StL-Nr. 21107380129900
Verbissschutzzaun aus Drahtgeflecht einschließlich der
Tore und Zaunüberstiege abbauen und nach Wahl des AN
verwerten.
Höhe des Drahtgeflechts = 1,60 m.
Pfahl aus Metall.
Pfahllänge '2,00 m.'

Pfahlabstand '4 m.
einschließlich 14 Tore.
Maßnahmenkomplex:
BI/E 2\BO/E 2, BI/E 3\BO/E 3,
E03 (beidseits der A13), A01.
Durchführen: 01.03.-31.03.2028'
Menge: 2123,800 m
Leistungsbereichkatalog: 107

**02.01.0005 Verbissschutzzaun abbauen Höhe Gefl. 1,60 m*Pfahl Metall**
StL-Nr. 21107380129900
Verbissschutzzaun aus Drahtgeflecht einschließlich der
Tore und Zaunüberstiege abbauen und nach Wahl des AN
verwerten.
Höhe des Drahtgeflechts = 1,60 m.
Pfahl aus Metall.
Pfahllänge '2,00 m.'

Pfahlabstand '4 m.
Maßnahme: E11.
Durchführen: 01.03.-31.03.2028'
Menge: 364,500 m
Leistungsbereichkatalog: 107

**02.01.0006 Erziehungsschn. an Jungbaum durchf.*Baumhöhe ü. 6-8 m Stammh. bis 2,2 m*Kronen-DU bis 2 m geschnitten**
StL-Nr. 2110772893110309
Erziehungs-/Aufbauschnitt an Jungbaum durchführen. Gattung, Art und Sorte nach Unterlagen des AG. Konkurrenztriebe sowie starke, nicht deutlich untergeordnete Äste
(größer 50 v.H. des Stammdurchmessers in Höhe des
Schnittes) und Zwiesel entfernen. Seitenäste der Vorkrone einkürzen. Schnittführung auf Astring. Sich reibende, kreuzende und nach innen wachsende Triebe sowie
abgestorbenes Holz in der Endkrone entfernen. Stamm-
und Stockaustriebe entfernen. Abgerechnet wird nach
Stück Baum. Schnittgut nach Wahl des AN verwerten.
Baumstandort 'A01: 5 Stück
E04: 24 Stück'

Baumhöhe über 6,00 bis 8,00 m.
Stammhöhe bis 2,20 m.
Kronendurchmesser bis 2,00 m.
Pflegezustand = Schnittmaßnahmen regelmäßig durchgeführt.
Leittrieb 'freistellen.
Durchführen: 01.10.-01.12.2028.'
Menge: 29,000 St
Leistungsbereichkatalog: 107

**02.01.0007 Wässerungsgang durchführen je 100 l*U.-pflege**
Wässerungsgang durchführen.
Bodenart, Exposition und Flächen nach Unterlagen des
AG. Wasser liefern.
Wurzelbereich ausreichend durchfeuchten.
Verschlämmung und seitliches Abfließen vermeiden.
100 l je Gehölz Wasser liefern, aufgeteilt in 2 Wassergaben innerhalb eines Tages.
Pflegeflächen = E04 (24 St.), A01 (5 St.),
E02 (68 St.), BI/E 1\BO/ 1 (93 St.).
Gesamtwassermenge = 19.000 l.
Die Wässerungsgänge sind dem AG im Vorfeld anzuzeigen.
Abgerechnet wird nach bestätigtem Wässerungsgang.
Vegetation = Hochstamm (Laubbaum).
Während der Unterhaltungspflege jeweils in Abstimmung
mit dem AG vorraussichtlich: 1x April; 1x Mai;
2x Juni, 1x Juli.
Menge: 5,000 St

**02.01.0008 Schutzvorrichtung entfernen**
StL-Nr. 2110762699
Schutzvorrichtung von Gehölz entfernen. Schutzvorrichtung nach Wahl des AN verwerten.
Vorrichtung 'Schilfrohrmatten.
Pflegefläche: A01.
Durchführen: 01.03.-30.04.2028.'
Menge: 5,000 St
Leistungsbereichkatalog: 107

**02.01.0009 Rindenschutz herstellen StU bis 20 cm*Höhe bis 2,20 m**
StL-Nr. 211073521199
Rindenschutz herstellen.
Stammumfang bis 20 cm.
Schutzhöhe bis 2,20 m.
Rindenschutz 'Stammschutzfarbe, Mindesthaltbarkeit 5 Jahre, Anbringung entsprechend der Herstellerangaben.
Pflegefläche: A01.
Durchführen: 01.03.-20.04.2028'
Menge: 5,000 St
Leistungsbereichkatalog: 107
